# HEGLER PLASTIK GMBH - Heglerstraße 8 - D-97714 Oerlenbach GaebWriter V
Leistungsbeschreibung (GAEB 90, DA81)
Projektbezeichnung: HEGLER PLASTIK GMBH - Heglerstraße 8 - D-97714 Oerlenbach  GaebWriter V
Währung: EUR

## Tel. +49 (0) 9725 66-0 Fax +49 (0) 97
Datum: 20.12.05

### 1 Dränagesystem GALABAU-inspect für den GaLaBau und Sportstättenbau

*Hinweis*
Die folgenden Ausschreibungspositionen sind
entsprechend den baulichen Anforderungen mit weiteren
Leistungsbeschreibungen zu ergänzen
(z. B. Grabenbau, Wasserhaltung, Verbauanlagen usw.)

Der vorgeschlagene Eingabeparameter (z. B. Nennweite)
ist am Platzhalter in den Positionstext einzugeben.
Die Auswahlparameter sind zu löschen.
Sonderteile auf Anfrage.

HEGLER PLASTIK GMBH
Tel.: 09725/66-0
Fax:  09725/66-115
E-mail: vertrieb@hegler.de
Internet: www.hegler.de

**1.10 Kontroll-/Spülschacht mit Sandfang**
Kontroll- und Spülschacht DN 300 (ID) aus PE-HD,
gemäß den Anforderungen DIN 18035-3,
gütegesichert und fremdüberwacht,
Innendurchmesser 300 mm, mit Sandfang,
einschl. PP-Abdeckung und einschl. der notwendigen
Schachtabgänge höhengerecht in die Rohrsohle einsetzen.

Anschließen des Schachtes an die Vorflutleitung.
Anschlussdränleitung: DN .....
Vorflutleitung: DN .....

System: GALABAU-inspect S300 - HEGLER PLASTIK GMBH
oder gleichwertig
Einheit: St

**1.11 Kontroll-/Spülschacht ohne SF**
Kontroll- und Spülschacht DN 300 (ID) aus PE-HD,
gemäß den Anforderungen nach DIN 18035-3,
gütegesichert und fremdüberwacht,
Innendurchmesser 300 mm, ohne Sandfang,
einschl. PP-Abdeckung und einschl. der notwendigen
Schachtabgänge höhengerecht in die Rohrsohle einsetzen.
Anschlussdränleitung: DN .....

System: GALABAU-inspect S300 - HEGLER PLASTIK GMBH
oder gleichwertig
Einheit: St

**1.12 Schachtverlängerung**
Schachtverlängerung DN 300 (ID) aus PE-HD,
gütegesichert und fremdüberwacht,
liefern und einbauen.
Nutzlänge: ..... cm

System: GALABAU-inspect S300 - HEGLER PLASTIK GMBH
oder gleichwertig

Auswahl Nutzlängen:
63  cm
123 cm
Einheit: St

**1.13 Schachtabdeckung**
Schachtabdeckung für Kontroll- und Spülschacht DN 300
aus Gusseisen nach EN 124 liefern und einbauen,
Rahmen aus Gusseisen.
Belastungsklasse: ....... (A 15/B 125/D 400)
Ventilationsöffnung: ....... (mit/ohne)

System: GALABAU-inspect S300 - HEGLER PLASTIK GMBH
oder gleichwertig
Einheit: St

**1.14 flexibles Spezialdränrohr EURODRAIN aus PE-HD**
Flexibles Sicker-/Dränrohr aus PE-HD in Anlehnung an
die DIN 4262-1, Typ R1.
Wassereintrittsfläche gemäß DIN 18035-3 mind. 25 cm²/m.
höhen- und fluchtgerecht in eine Kiespackung
z. B. der Körnung 8/16 mm nach Plan einbauen und
an die Kontroll- und Spülschächte anschließen.
Nennweite: DN .....

System: GALABAU-inspect - HEGLER PLASTIK GMBH
oder gleichwertig

Auswahl Nennweiten:
DN 80
DN 100
DN 160
Einheit: m

**1.15 Teilsickerrohr-LP aus PE-HD**
Teilsickerrohrleitung-LP aus PE-HD mit profilierter
Wandung und glatter Rohrinnenfläche, Typ R2
entsprechend DIN 4262-1, gütegesichert und
fremdüberwacht, in Rohrlängen von 6 m mit
Verbindungsmuffe liefern und mit Bettungs- und
Filtermaterial einbauen.
Der Leitungsgraben ist mit Bettungsmaterial nach DIN
18035-3 zu verfüllen.
Nennweite: DN .....

System: GALABAU-inspect - HEGLER PLASTIK GMBH
oder gleichwertig

Auswahl-Nennweiten:
DN 100
DN 150
DN 200
Einheit: m

**1.16 Vollsickerrohr-TP aus PE-HD**
Vollsickerrohrleitung-TP aus PE-HD mit profilierter
Wandung und glatter Rohrinnenfläche, Typ R2
entsprechend DIN 4262-1, gütegesichert und
fremdüberwacht, in Rohrlängen von 6 m mit
Verbindungsmuffe liefern und mit Bettungs- und
Filtermaterial einbauen.Der Leitungsgraben ist mit
Bettungsmaterial nach DIN 18035-3 zu verfüllen.
DN .....

System: GALABAU-inspect - HEGLER PLASTIK GMBH
oder gleichwertig

Auswahl-Nennweiten:
DN 100
DN 150
DN 200
Einheit: m
